# + Hort Dissenchen
Angebotsaufforderung (GAEB 90, DA83)
Währung: EUR
Auftraggeber: Stadt Cottbus

## Zusätzlicher Text
Vorbemerkungen zum Bauvorhaben

Sanierung und Erweiterung Grundschule und Hort Dissenchen

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Abbruch der Garagen, Instandsetzung des Schuppens

In diesem Los sind die Arbeiten für das Nebengebäude enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  220V, 16A
Bauwasser:  ½ zoll  ist vorhanden
Abrechnung: entspr. der Besonderen Vertragsbedingungen - siehe Beiblatt

WC-Anlagen:
siehe Ausschreibung, sind für den eigenen Gebrauch zu stellen

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
9.01. Nebengebäude - Abriss

## Abbruch Nebengebäude
Datum: 16.01.25

### Los 01 Abbruch Nebengebäude

*Hinweis*
Alle anfallenden gefährlichen und nicht gefährlichen Ab
fälle sind durch das bauausführende Unternehmen zu ents
orgen bzw. zu verwerten.

Der Auftraggeber ist in jedem Fall der Erzeuger der gef
ährlichen und nicht gefährlichen Abfallarten. Die Abrec
hnung der Abfallarten erfolgt über Begleit-, Übernahme-
 und Wiegescheine (Praxisbeleg). Auch die Entsorgung de
r nicht gefährlichen Abfälle kann über das elektronisch
e Nachweisverfahren und der Erstellung von Einzelentsor
gungsnachweisen in Verbindung mit Praxisbelegen und Wie
gescheinen je Abfallart erfolgen.

Mit dem Angebot sind die Transporteure und die Entsorge
r zu benennen. Dies erfolgt über die Einträge im Gewerk
 Entsorgung. Es sind die PT "XXX" und PA "XXX"-Nummern
anzugeben. Dies ist dort je Abfallart auch so dargestel
lt worden.

Die Entsorgung aller gefährlichen und nicht gefährliche
n Abfallarten erfolgt im Land Brandenburg.

Die nach dem Abbruch zu untersuchende Bausubstanz ist s
eparat abzulagern. Es handelt sich um die Bausubstanz o
hne Kontaminationsverdacht. Der Ablagerungsort im Baust
ellenbereich ist im Vorfeld mit den Beteiligten (Bauher
r, Bauüberwachung) abzustimmen.

Baubegleitend erfolgt dann die (durch die Bauüberwachun
g des AG) Deklaration des Abbruchmaterials mit dem Para
meterumfang nach Anlage V Tabelle 1  Verdachtsunabhängi
ger Mindestuntersuchungsumfang für Bauschutt aus den "V
ollzugshinweisen zur Zuordnung von Abfällen zu den Abfa
llarten eines Spiegel- eintrages in der Abfallverzeichn
is-Verordnung" vom 01.03.2023.

Es ergibt sich anhand der Schwellenwerte nach Anlage IV
 Tabelle 4 die Einstufung wie mit dem Bauschuttmaterial
 weiter umgegangen wird. Im LV wurde das Material in di
e RC-2,
Recycling-Baustoff der Klasse 2 eingestuft.

*Hinweis*
Die Nebengebäude bestehen aus 2 Gebäudeteilen:
1. Gebäudeteil: Garagen
  Abmessung: l x b h = ca. 22,0m x 5,5m x 2,5-3,2m

2. Gebäudeteil: Schuppen
  Abmessung: l x b h = ca. 9,0m x 4,1m x 2,5-3,2m

Die Nebengebäude befinden sich im hinteren Bereich des
Schulhofes als Grenzbebauung. Der angebauter Schuppen a
uf dem Nachbargrundstück ist nicht Bestandteil der Abbr
ucharbeiten.

Der Abbruch der Garagen erfolgt bis zur OK Fundamente b
zw. bis zur OK der ehemaligen Grundstücks-Grenzmauer (c
a. 150cm über OK Gelände). Die Fundamente sowie der Fuß
boden (Ziegelpflaster auf Unterbau) sind nicht Bestandt
eil dieses Loses und werden im Rahmen der Außenanlagen
abgebrochen.

Bei dem angebauten Schuppen ist die Dachkonstruktion ab
zubrechen, als bauvorbereitende Leistung für den Aufbau
 eines neuen Daches.

Konstruktion Garagen:
Mauerwerkspfeiler ca. 24/24 cm, ausgemauert ca. 12,5 cm
, kraftschlüssig verbunden, schräg verlaufende Giebelwä
nde, oberer Abschluss schräg verlaufend, aufgelegte Sta
hlträger und Holzbalken für Dachbekleidung aus Wellplat
ten, 2 Innentrennwände, oberer Abschluß schräg verlaufe
nd

Dachkonstruktion Schuppen:
Dachbekleidung aus Wellasbestplatten auf Stahl-/Holztra
gkonstruktion, Dachschalung vollflächig innen und außen
, "Sauerkrautplatten" als partielle Deckenbekleidung im
 Innenbereich, beschichtet

Entlang der Außenwände ist Grünbewuchs aus Sträuchern,
Gras-Aufwuchs, Bäume insbesondere auf den Nachbargrunds
tücken. Bäume und Sträucher auf den Nachbargrundstücken
 bleiben erhalten, Schutzmaßnahmen sind je nach Notwend
igkeit einzuplanen; Grünbewuchs auf dem Grundstück der
Schule werden bauseits entfernt.

Abbruchdicke Mauerwerk Pfeiler bis 24 cm
Abbruchdicke Mauerwerk bis 12,5 cm
Arbeitshöhe  ca. 2,85 bis 3,20 m

#### Hauptabschnitt 01.01 Schutzmaßnahmen + Baustelleneinrichtung

**01.01.010 Bauzaun aufstellen, vorhalten, räumen**
Bauzaun, auf unbefestigtem oder befestigtem Untergrund,
 aus Einzelelementen mit verzinktem Stahlrohrrahmen und
 Vergitterung, verschraubt, mit Standfüßen, Zaunoberkan
te über Oberfläche Gelände 2 m, aufstellen, vorhalten u
nd räumen. Einschließlich Anbringen (Einbau) eines Bauz
auntores für die eigenen Leistungen.

Standzeit des Bauzaunes für die Dauer der Abbrucharbeit
en dieses Loses bis Abtransport sämtlicher Container

Geplante Dauer: 2 Wochen

Abstimmung zur Lage vorab mit Bauüberwachung
Menge: 25,000 m
- Zuordnung: 391
- Zuordnung: 391

**01.01.020 Chemie-Toilette aufstellen, vorhalten, räumen**
Chemie-Toilette aufstellen, vorhalten und räumen

Standzeit des Chemietoilette für die Dauer der Arbeiten
 dieses Loses; Nutzung durch eigene Mitarbeiter

Geplante Dauer: 2 Wochen

Aufstellort nach Abstimmung Bauüberwachung
Menge: 1,000 St
- Zuordnung: 391
- Zuordnung: 391

**01.01.030 Arbeitsschutz Asbest und PAK-Sanierung**
Schwarz-/Weiß-Anlage für bauausführendes Unternehmen er
richten, vorhalten, über den Zeitraum der Schadstoffsan
ierung
betreiben und beräumen einschließlich aller Nebenleistu
ngen

1 Stück Schwarz-/Weißanlage für bauausführendes Unterne
hmen einschließlich aller Nebenkosten (Anschlusskosten,
 Medienversorgung)

Hinweis. Der Auftraggeber stellt keine Medien- anschlüs
se zur Verfügung.

1 Stück Schwarz-/Weiß-Container gestellen, vorhalten un
d beräumen.

Der Zeitraum der Vorhaltung ergibt sich aus der Rückbau
zeit für das Wellasbest sowie für die Dachpappen.
Menge: 1,000 St

**01.01.040 Baustelleneinrichtung, Bauzaun Schadstoffsanierung**
Bauzaun liefern, aufstellen, vorhalten, betreiben, umse
tzen und nach der Schadstoffsanierung (Asbest und Dachp
appen) beräumen einschließlich aller Nebenleistungen,

* Bauzaun aus verzinkten Gitterelementen
  mit Betonsockeln einschließlich Schlössern liefern
  Zaunlänge gesamt: 25,00 m
  Zaunhöhe: 2,00 m

Vorgenannter Bauzaun ist für die Dauer der Maßnahme geg
en Ausheben zu sichern (Schlösser oder Schellen). Die G
estellung dieser gehört zum Leistungsumfang.
Menge: 25,000 lfdm

**01.01.050 Erstellung Gefährdungsbeurteilungen und BA**
Erstellung Gefährdungsbeurteilungen und Betriebsanweisu
ngen

Betriebsanweisungen (BA) und Arbeitspläne nach TRGS 519
, TRGS 524 und GefstoffV

Durch den AN sind eigene Gefährdungsbeurteilungen mit e
ntsprechenden Betriebsanweisungen und Arbeitsplänen zu
erarbeiten.

Die beschriebene Leistung ist als 1 Stück zu kalkuliere
n.
Menge: 1,000 St

**01.01.060 Erstellung Arbeits- und Sicherheitsplan**
Erarbeitung eines Arbeits- und Sicherheitsplanes einsch
ließlich aller Nebenleistungen
Menge: 1,000 psch

**01.01.070 Aufwand Erstellung ESN**
Aufwand gesamte abfallrechtliche NW-Führung als Zulage
für alle ausgewiesenen gefährlichen und nicht gefährlic
hen Abfallarten im Gewerk Entsorgung sowie für den Misc
hschrottanteil (Zuordnung bei der Demontage).

Der Auftraggeber ist gleichzeitig Abfallerzeuger, vgl.
Angaben in der Leistungsbeschreibung.

Die Bearbeitung aller Abfallarten erfolgt elektronisch.
 Für die Bearbeitung der nicht gefährlichen Abfallarten
 ist auch die Papierform möglich.
Menge: 7,000 St

**01.01.080 Arbeitsschutz in kontaminierten Bereichen**
Arbeitsschutz in kontaminierten Bereichen für Bearbeitu
ng Dachpappen

Besonderer Arbeits- und Emissionsschutz

In diesem Titel werden Mehraufwendungen für Arbeiten un
ter besonderen Schutzauflagen vergütet. Hierzu gehören
Zulagen für das Personal, wie Tragen von besonderer Sch
utzausrüstung, Atemschutz, arbeitsmedizinische Vorsorge
- untersuchung G40 und G26 usw.

Die Vergütung erfolgt über Stück und beinhaltet alle be
schriebenen Leistungen bzw. Arbeiten.
Menge: 1,000 St

**01.01.090 Erstellung Abschlussdokumentation**
Aufwand Abschlussdokumentation mit diesem Inhalt:

Tabellarische Auflistung der abfallrechtlichen Belege m
it folgenden Angaben:

- Entsorgungsnachweisnummer
- Belegnummer von Praxisbelegen und Wiegescheinen
- Kopien der gesetzeskonformen NW-Führung je
  Abfallart
- Bezeichnung der entsorgten Abfälle (Abfallart)
- Entsorger
- Datum.

Die Unterlagen sind 2-fach sowie im pdf. Format zu über
geben. Grund ist die Weiterleitung an den FB des Auftra
ggebers (Bearbeitung Abfallbuch).
Menge: 1,000 St

**01.01.100 Arbeitsgerüste**
Arbeitsgerüst
Aufbau, Vorhaltung, mehrfaches Umsetzen von mobilen Arb
eitsgerüsten  bzw. Leitern und Schutzgerüsten in ausrei
chender Anzahl für die beschriebenen Abbrucharbeiten in
 allen Räumen und im Außenbereich

Raumhöhe bis ca. 3,15 m

Die Arbeiten haben unter Beachtung der Unfallvorschrift
en der Berufsgenossenschft zu erfolgen. entsp. Absperru
ngen am Gebäude und persönliche Schutzrüstungen der Mit
arbeiter sind einzuplanen.

Liefern, Aufbauen, Vorhalten, Umsetzen und Abtransporti
eren.

Das taggenaue Reinigen des Arbeitsgerüstes ist Leistung
sbestandteil. Das gilt insbesondere auch für den Zeitra
um der Mitnutzung bei den Arbeiten zur Schadstoffsanier
ung.

Abrechnung für alle Aufwendungen
Menge: 1,000 psch

#### Hauptabschnitt 01.02 Vorbereitende Arbeiten

**01.02.010 Sperrmüll beräumen**
Manuelle Beräumung, transportieren, sortieren nach Mate
rialeigenschaft und in vom AN bereitgestellten Containe
rn sammeln.

Material: Sperrmüll und Gerümpel, wie Regale, Schränke,
 Tische, Stühle etc, Kunstoffreste, Papier

Die Möbel sind vor dem Beladen des Containers auseinand
erzubauen, bzw. zu zerkleinern!

Abrechnung erfolgt nach Containervolumen

Abfall ist nicht gefährlich, Entsorgung über ASN 200307
, Sperrmüll

Ausführungsort: Garagen + Schuppen
Menge: 10,000 m3
- Zuordnung: 084
- Zuordnung: 394

**01.02.020 Tor Stahl beschichtet abbrechen**
Abbruch des Tores, 2-flügelig, aus beschichtetem Stahl,
 im Rahmen einer Totalabbruchmaßnahme

Breite Nennmaß Wandöffnung 2000 mm
Höhe Nennmaß Wandöffnung 2250 mm

einschl. Blendrahmen, Beschlag, Zarge, Feststeller

Ausführung im Freien, Arbeitshöhe bis 2 m, Abbruch von
Hand/mit handgeführten Kleingeräten, aufgenommene Stoff
e sammeln, direkt in den LKW des AN laden sowie entspre
chend den Annahmekriterien des Schrottverwertes fraktio
nieren.

Für den Anteil an Mischschrott ist die Verwertung in de
n EP einzukalkulieren. Zur Abrechnung sind die Wiegenot
en vorzulegen.

Ausführungsort: Garagen
Menge: 2,000 St
- Zuordnung: 084
- Zuordnung: 394
- Zuordnung: 394

**01.02.030 Tor Holz abbrechen**
Abbruch des Tores, 2-flügelig, aus Holz, beschichtet, i
m Rahmen einer Totalabbruchmaßnahme

Breite Nennmaß Wandöffnung 2500 mm
Höhe Nennmaß Wandöffnung 2250 mm

einschl. Blendrahmen, Beschlag, Zarge, Feststeller als
komplette Leistung

Ausführung im Freien, Arbeitshöhe bis 2 m, Abbruch von
Hand/mit handgeführten Kleingeräten, aufgenommene Stoff
e sammeln, auf LKW des AN laden bzw. in den zu gestelle
nden Container laden, Abfall schadstoffbelastet, die En
tsorgung wird gesondert vergütet.

ZUordnung AVV: ASN 170204*, Holz, welches gefährliche B
estandteile enthält oder durch gefährliche Bestandteile
 verunreinigt ist

Ausführungsort: Garagen
Menge: 2,000 St
- Zuordnung: 084
- Zuordnung: 394
- Zuordnung: 394

**01.02.040 Leitungen, Kabel, Schalter abbrechen**
Abbruch Niederspannungskabel, Kabelleiter aus Aluminium
, Schalter, Steckdosen einschließlich aller Befestigung
smittel, vorwiegende Verlegeart an Mauerwerk mit Träger
klammern, wie folgt:

· Komplettabbruch der Elektroinstallation in den drei G
aragen, die komplett abgebrochen werden
· Demontage der Leuchtenkabel an den Decken des Schuppe
ns (Elektroninstallation an den Wänden verbleibt)

Ausführung im Freien, Arbeitshöhe bis 3,0 m, Abbruch vo
n Hand/mit handgeführten Kleingeräten, aufgenommene Sto
ffe sammeln, auf LKW des AN bzw. in den zu gestellenden
 Container laden, Abfall ist nicht gefährlich, nicht sc
hadstoffbelastet, einschließlich Verwertung

Hinweis: die Freischaltung der Elektroinstallation erfo
lgt bauseits!

Für den Anteil an Mischschrott (Kabel, E-Schrott, usw-)
 ist die Verwertung in den EP einzukalkulieren. Zur Abr
echnung sind die Wiegenoten vorzulegen.

Ausführungsort: Garagen + Schuppen
Menge: 1,000 psch
- Zuordnung: 084
- Zuordnung: 494
- Zuordnung: 494

**01.02.050 Anbauleuchten abbrechen**
Abbruch Anbauleuchte, für Decke, Wand, diverse Bauforme
n, Einzelgewichtsbereich bis 10 kg, einschl. einem Leuc
htmittel, im Rahmen einer Totalabbruchmaßnahme

Komplettabbruch aller Leuchten einschießlich Leuchtmitt
el und Befestigungsmittel in/an 3 Garagen

Ausführung im Freien, Arbeitshöhe bis 3 m, Abbruch von
Hand/mit handgeführten Kleingeräten, aufgenommene Stoff
e sammeln, in vom AG gestellten Behälter lagern, Behält
ergröße bis 0,05 m3, auf LKW des AN laden, Abfall ist n
icht gefährlich, nicht schadstoffbelastet, einschließli
ch Entsorgung (vgl. Angaben zur Vorposition)

Die abfallkonforme NW-Führung ist vorzulegen.

Ausführungsort: Garagen + Schuppen
Menge: 4,000 St
- Zuordnung: 084
- Zuordnung: 494
- Zuordnung: 494

**01.02.060 Abbruch Befestigungen**
Abbruch von vorhandenen und nicht mehr benötigten Haken
 und sonstigen Teilen an den Wänden innen und außen; di
e Teile sind auszustemmen und zu entsorgen

Abbruch von Befestigungen an den Wänden: Kleineisenteil
e, Schilder, etc

Ausführungsort: Schuppen
Menge: 1,000 psch
Zuordnung: 335

#### Hauptabschnitt 01.03 Abbrucharbeiten

**01.03.010 Wellasbestplatten-Dachdeckung abbrechen**
Abbruch der Wellasbestplatten-Dachdeckung, geschraubt,
Abbruch Unterkonstruktion wird gesondert vergütet, im R
ahmen einer Totalabbruchmaßnahme, Abbruch im Außenberei
ch

Die Angabe der m² beinhaltet keine Überlappung. Es ist
daher von einer Überlappung in jedem zweiten Wellental
auszugehen.

Dachneigung über 5 bis 10 Grad

Flächenlast des Abbruchstoffes DIN EN 1991-1-1 0,032 kN
/m2, Arbeitshöhe bis 3,5 m über der Standfläche des hie
rfür erforderlichen Gerüstes, Abbruch, Abbruch mittels
geeigneter Technologie

Getrennte Aufnahme entsprechend den erforderlichen Sich
erheitsvorkehrungen, insbesondere der TRGS 519, selekti
ve Entfernung aus dem mineralischen Bauschutt und den ü
brigen Abfallarten, Verpacken, getrennte Bereitstellung
 zur Entsorgung, vorzugsweise in die vom Auftragnehmer
(AN) zu gestellenden Container sowie der Platten Big Ba
gs.

Der Leistungsumfang aus der Grob- und Feinreinigung ist
 in den EP einzukalkulieren. Das Übergabeprotokoll mit
Freigabe des Asbestsachverständigen ist mit der Abrechn
ung vorzulegen.

Stoffgruppe: Asbesthaltige Baustoffe, ASN 170605*

Ausführungsort: Garagen und Schuppen
Menge: 150,000 m2
- Zuordnung: 084
- Zuordnung: 394
- Zuordnung: 394

**01.03.020 Bitumendachpappe abbrechen**
Abbruch der Bitumendachpappe auf Dachschalung genagelt
und geschweißt, Abbruch Unterkonstruktion wird gesonder
t vergütet, im Rahmen einer Totalabbruchmaßnahme, Abbru
ch im Außenbereich

Dachneigung über 5 bis 10 Grad

Flächenlast des Abbruchstoffes DIN EN 1991-1-1 0,032 kN
/m2, Arbeitshöhe bis 3,5 m über der Standfläche des hie
rfür erforderlichen Gerüstes, Abbruch von Hand/mit hand
geführten Kleingeräten, aufgenommene Stoffe sammeln, au
f LKW des AN laden, Entsorgung wird separat vergütet

Die Gestellung und das Verpacken (z.B. in BigBags) ist
Leistungsbestandteil.

Teerhaltigen Abfall gesondert mit erhöhtem manuellem Au
fwand sowie unter Einhaltung des Arbeits- schutzes entf
ernen, selektive Entfernung von den übrigen Abfallarten
, getrennte Bereitstellung zur Entsorgung, vorzugsweise
 im Container.

Die Abmessungen des Gebäudes sind der Leistungsbeschrei
bung zu entnehmen.

Die Dachpappen wurden der ASN 170303*, Kohlenteer- und
teerhaltige Produkte, Teerhaltige Dachpappenabfälle, as
bestfrei zugeordnet.

Hinweis: Das Material der Dachpappen wird bauseits unte
rsucht. Es wird aus Vorsorgegründen ein Benzo(a)pyren-G
ehalt größer 50 mg/kg TS zugrunde gelegt. Aufgrund der
Überbauung durch die Wellasbestplatten (vgl. sep. LV-Po
sition) sind hier die Maßnahmen gemäß TRGS 519 auch umz
usetzen. Das Material ist zu verpacken.

Ausführungsort: Schuppen
Menge: 38,000 m2
- Zuordnung: 084
- Zuordnung: 394
- Zuordnung: 394

**01.03.030 Stahlträger HEA abbrechen**
Abbruch der Stahlunterkonstruktion der Dachbekleidung,
aus Formstahl, Doppel-T-Träger IPN, bzw. Stürzen, im Ra
hmen einer Totalabbruchmaßnahme, Ausführung im Außenber
eich

Profilhöhe  bis 180 mm
Einzellänge über 5,5 bis 6 m
Arbeitshöhe  2,80 bis 3,20 m

Eingebaut als Unterkonstruktion für Dachbekleidung, auf
gelegt/ vermauert in Außenwänden und als Sturz oberhalb
 der Tore

Abbruch von Hand/mit handgeführten Kleingeräten, Ausfüh
rung innerhalb des Bauwerks, aufgenommene Stoffe sammel
n, auf LKW des AN laden, Abfall ist nicht gefährlich, n
icht schadstoffbelastet

Bestandteil der LV-Position ist die Trennung der Träger
 soweit, dass diese in die vom AN zu gestellenden Conta
iner passen.

Nur für den Anteil an Kernschrott ist die Verwertung in
 den EP einzukalkulieren. Zur Abrechnung sind die Wiege
noten vorzulegen.

Ausführungsort: Garagen und Schuppen
Menge: 73,000 m
- Zuordnung: 084
- Zuordnung: 394
- Zuordnung: 394

**01.03.040 Holzbalken abbrechen**
Abbruch des Balkens aus Holz/Holzwerkstoff, beschichtet
 im Rahmen einer Totalabbruchmaßnahme, Unterkonstruktio
n der Dachbekleidung, auf Außenwänden aufgelegt

Querschnitt  über 150 bis 200 cm2
Einzellänge über 5,5 bis 6 m
Arbeitshöhe  2,80 bis 3,20 m

Eingebaut als Unterkonstruktion für Dachbekleidung, auf
gelegt/ vermauert in Außenwänden

Abbruch von Hand/mit handgeführten Kleingeräten, Ausfüh
rung innerhalb des Bauwerks, aufgenommene Stoffe sammel
n, auf LKW des AN laden, Abfall ist gefährlich

Die Gestellung des Containers ist Leistungsbestandteil.

Zuordnung AVV: ASN 170204*, Holz, welches gefährliche B
estandteile enthält oder durch gefährliche Bestandteile
 verunreinigt ist

Ausführungsort: Garagen und Schuppen
Menge: 195,000 m
- Zuordnung: 084
- Zuordnung: 394
- Zuordnung: 394

**01.03.050 Dachschalung Holz abbrechen**
Abbruch der Dachschalung aus Holz, Laubholz, im Rahmen
einer Totalabbruchmaßnahme, Wichte des Abbruchstoffes D
IN EN 1991-1-1 7,5 kN/m3

Dachschalung auf Sparren, vollflächig
Abbruchdicke bis 3 cm
Ausführung im Freien

Arbeitshöhe bis 3,5 m über der Standfläche des hierfür
erforderlichen Gerüstes, Abbruch von Hand/mit handgefüh
rten Kleingeräten, aufgenommene Stoffe sammeln, auf LKW
 des AN laden, Abfall ist gefährlich, die Entsorgung wi
rd gesondert vergütet.

Zuordnung AVV: ASN 170204*, Holz, welches gefährliche B
estandteile enthält oder durch gefährliche Bestandteile
 verunreinigt ist

Ausführungsort: Schuppen
Menge: 40,000 m2
- Zuordnung: 084
- Zuordnung: 394
- Zuordnung: 394

**01.03.060 Holzwolle-Platten abbrechen**
Abbruch der Dämmung unter Decke, Dämmschicht aus Holzwo
lle-Platten, als Platte, mechanisch befestigt, einschie
ßlich Putz/Spachtelung mit Anstrich, im Rahmen einer To
talabbruchmaßnahme, Wichte des Abbruchstoffes DIN EN 19
91-1-1 3 kN/m3

Abbruchdicke bis 10 cm
Ausführung als Dachbekleidung an Sparren

Arbeitshöhe bis 3,2 m, Abbruch von Hand/mit handgeführt
en Kleingeräten, aufgenommene Stoffe sammeln, auf LKW d
es AN laden, Abfall ist nicht gefährlich, nicht schadst
offbelastet, die Entsorgung wird gesondert vergütet.

Aufnahme, Sammeln, Rückbau und Sorteiren HWL-Platten un
d Bruch, getrennte Bereitstellung zur Entsorgung, kurze
r Transport, Ablagerung in den vom AN zu gestellenden C
ontainer einschließlich aller Nebenleistungen.

Stoffgruppe: Gemischte Bau- und Abbruchabfälle ASN 1709
04

Ausführungsort: Lagerraum im Schuppen
Menge: 16,000 m2
- Zuordnung: 084
- Zuordnung: 394
- Zuordnung: 394

**01.03.070 Außenwand Mauerziegel abbrechen**
Abbruch der Außenwand aus Mauerwerk aus Mauerziegel, ei
nschl. Putz, einseitig außen, im Rahmen einer Teilabbru
chmaßnahme, Wichte des Abbruchstoffes DIN EN 1991-1-1 1
5 kN/m3

Konstruktion:
Mauerwerkspfeiler ca. 24/24 cm, ausgemauert ca. 12,5 cm
, kraftschlüssig verbunden, schräg verlaufende Giebelwä
nde, oberer Abschluss schräg verlaufend, aufgelegte Sta
hlträger und Holzbalken für Dachbekleidung aus Wellplat
ten, 2 Innentrennwände, oberer Abschluß schräg verlaufe
nd

Außenwände sind auf Bestandsgrenzmauer aufgemauert, Abb
ruch nur der Aufmauerung bis auf ca. 1,50 m der Grenzma
uer (2 Seiten), einschließlich saubere Trennung zum Bes
tand.
Achtung: die Bestandsgrenzmauer bleibt bestehen!

Abbruchdicke Mauerwerk Pfeiler bis 24 cm
Abbruchdicke Mauerwerk bis 12,5 cm
Arbeitshöhe  ca. 2,85 bis 3,20 m

Geräteeinsatz ist möglich, max. Gesamtgewicht bis 5 t,
aufgenommene Stoffe sammeln, zerkleinern, max. Kantenlä
nge bis 30 cm, auf LKW des AN laden, Abfall ist nicht g
efährlich, nicht schadstoffbelastet, die Entsorgung wir
d gesondert vergütet.

Bestandteil der Leistungsposition ist die Zerkleinerung
 der Bauschuttmassen auf eine maximale Kantenlänge von
300mm, inkl. aller Nebenarbeiten sowie die damit verbun
denen Mehrfachbewegungen.

Einstufungen Material nach Ersatzbaustoffverordnung: RC
-2

Hinweis: Das Material ist als Haufwerk abzulagern. Die
Beprobung ist nicht Bestandteil der Leistung. Bis zum V
orliegen der Analyseergebnisse ist eine Zeitdauer (Unte
rbrechung) von 3 Wochen in das Angebot einzukakulieren.

Ausführungsort: Garagen
Menge: 17,500 m3
- Zuordnung: 084
- Zuordnung: 394
- Zuordnung: 394

**01.03.080 Innenwand Mauerziegel abbrechen**
Abbruch der Innenwand aus Mauerwerk aus Mauerziegel, ei
nschließlich Bekleidungen und Beschichtungen, im Rahmen
 einer Totalabbruchmaßnahme, Wichte des Abbruchstoffes
DIN EN 1991-1-1 15 kN/m3,

Konstruktion:
Mauerwerkspfeiler ca. 24/24 cm, ausgemauert ca. 17,5 cm
, kraftschlüssig verbunden, schräg verlaufende Giebelwä
nde, oberer Abschluss schräg verlaufend, aufgelegte Sta
hlträger und Holzbalken für Dachbekleidung aus Wellplat
ten, 2 Innentrennwände, oberer Abschluß schräg verlaufe
nd

Abbruchdicke Mauerwerk innen bis 24 cm
Arbeitshöhe  ca. 2,85 bis 3,20 m

Geräteeinsatz ist möglich, max. Gesamtgewicht bis 5 t,
aufgenommene Stoffe sammeln, zerkleinern, max. Kantenlä
nge bis 30 cm, auf LKW des AN laden, Abfall ist nicht g
efährlich, nicht schadstoffbelastet, die Entsorgung wir
d gesondert vergütet.

Bestandteil der Leistungsposition ist die Zerkleinerung
 der Bauschuttmassen auf eine maximale Kantenlänge von
300mm, inkl. aller Nebenarbeiten sowie die damit verbun
denen Mehrfachbewegungen.

Einstufungen Material nach Ersatzbaustoffverordnung: RC
-2

Hinweis: Das Material ist als Haufwerk abzulagern. Die
Beprobung ist nicht Bestandteil der Leistung. Bis zum V
orliegen der Analyseergebnisse ist eine Zeitdauer (Unte
rbrechung) von 3 Wochen in das Angebot einzukakulieren.

Ausführungsort: Garagen
Menge: 8,000 m3
- Zuordnung: 084
- Zuordnung: 394
- Zuordnung: 394

**01.03.090 Trennschnitte Mauerwerk**
Durchführung von erforderlichen Trennschnitten im Mauer
werk zum Erhalt der Konstruktion des Schuppens im Rahme
n des Totalabbruchs des Garagenkomplexes

Übergang Außenwände Schuppen / Garage

Mauerwerksdicke bis ca. 24 cm

Ausführungsort: Garagen
Menge: 6,000 m

#### Hauptabschnitt 01.04 Entsorgung

**01.04.010 Entsorgung Wellasbest**
Entsorgung von gefährlichen Abfällen

Die Leistung beinhaltet die Aufnahme, den Transport und
 die Ablagerung beim Entsorger einschließlich aller Neb
enleistungen. In die Leistungsposition sind alle Leistu
ngen, welche aus den Annahmebedingungen des Entsorgers
resultieren, einzukalkulieren.

Name des Entsorgers/Transporteurs

PT.....................................................
.............
(vom Bieter anzugeben):

Verwertungs- und Beseitigungsanlage:

PA.....................................................
.............
(vom Bieter anzugeben)

ASN (AVV) Bezeichnung
170605*  asbesthaltige Baustoffe
Menge: 2,600 t

**01.04.020 Entsorgung teerhaltige Dachpappe**
Entsorgung von gefährlichen Abfällen

Die Leistung beinhaltet die Aufnahme, den Transport und
 die Ablagerung beim Entsorger einschließlich aller Neb
enleistungen. In die Leistungsposition sind alle Leistu
ngen, welche aus den Annahmebedingungen des Entsorgers
resultieren, einzukalkulieren.

Name des Entsorgers/Transporteurs

PT ....................................................
..............
(vom Bieter anzugeben):

Verwertungs- und Beseitigungsanlage:

PA.....................................................
.............
(vom Bieter anzugeben)

ASN (AVV) Bezeichnung
170302*  Dachpappe, Kohlenteerhaltige Baustoffe
Menge: 0,400 kg

**01.04.030 Entsorgung kontam. Altholz**
Entsorgung von nicht gefährlichen Abfällen

Die Leistung beinhaltet die Aufnahme, den Transport und
 die Ablagerung beim Entsorger einschließlich aller Neb
enleistungen. In die Leistungsposition sind alle Leistu
ngen, welche aus den Annahmebedingungen des Entsorgers
resultieren, einzukalkulieren.

Name des Entsorgers/Transporteurs

PT.....................................................
.............
(vom Bieter anzugeben):

Verwertungs- und Beseitigungsanlage:

PA.....................................................
.............
(vom Bieter anzugeben)

ASN (AVV) Bezeichnung
170204*  Glas, Kunststoff und Holz, die gefährliche
Stoffe enthalten oder durch gefährliche Stoffe
verunreinigt sind
Menge: 3,500 t

**01.04.040 Entsorgung Gemischte Bau- und Abbruchabfälle**
Entsorgung von nicht gefährlichen Abfällen

Die Leistung beinhaltet die Aufnahme, den Transport und
 die Ablagerung beim Entsorger einschließlich aller Neb
enleistungen. In die Leistungsposition sind alle Leistu
ngen, welche aus den Annahmebedingungen des Entsorgers
resultieren, einzukalkulieren.

Name des Entsorgers/Transporteurs

PT.....................................................
.............
(vom Bieter anzugeben):

Verwertungs- und Beseitigungsanlage:

PA.....................................................
.............
(vom Bieter anzugeben)

ASN (AVV) Bezeichnung
170904  Gemischte Bau-und Abbruchabfälle, mit
Ausnahme derjenigen, die unter 170901,170902 und 170903
fallen
Menge: 2,000 t

**01.04.050 Entsorgung Bauschutt, RC-2**
Entsorgung von nicht gefährlichen Abfällen

Die Leistung beinhaltet die Aufnahme, den Transport und
 die Ablagerung beim Entsorger einschließlich aller Neb
enleistungen. In die Leistungsposition sind alle Leistu
ngen, welche aus den Annahmebedingungen des Entsorgers
resultieren, einzukalkulieren.

Name des Entsorgers/Transporteurs

PT.....................................................
.............
(vom Bieter anzugeben):

Verwertungs- und Beseitigungsanlage:

PA.....................................................
.............
(vom Bieter anzugeben)

Herkunft: vgl. Abbruchpositionen Bauschuttgemische, Ein
stufung RC-2, Recycling-Baustoff der Klasse 2

ASN (AVV) Bezeichnung
170107 Gemische aus Beton, Ziegeln, Fliesen und Keramik
 mit
Ausnahme derjenigen, die unter 170106 fallen
Menge: 59,000 t

**01.04.060 Entsorgung Sperrmüll**
Entsorgung von nicht gefährlichen Abfällen

Die Leistung beinhaltet die Aufnahme, den Transport und
 die Ablagerung beim Entsorger einschließlich aller Neb
enleistungen. In die Leistungsposition sind alle Leistu
ngen, welche aus den Annahmebedingungen des Entsorgers
resultieren, einzukalkulieren.

Name des Entsorgers/Transporteurs

PT.....................................................
.............
(vom Bieter anzugeben):

Verwertungs- und Beseitigungsanlage:

PA.....................................................
.............
(vom Bieter anzugeben)

ASN (AVV) Bezeichnung
200307  Sperrmüll
Menge: 3,000 t

#### Hauptabschnitt 01.05 Regiearbeiten

**01.05.010 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.
Baufacharbeiter/-in.
Menge: 5,000 Std

USt %: 19,00
